# Jahresvertragsarbeiten 2027-2031
Angebotsaufforderung (GAEB DA XML 3.2, DA83)
Projekt: 2026-043
Währung: EUR
Erstellt mit: SOFTTECH GmbH / GXML Toolbox V3.3 R20230503, AVANTI pro 2026, 23.10.2026

## Vorbemerkungen
1. Die vorliegende öffentliche Ausschreibung entscheidet bei der Vergabe über das günstigste Auf-/Abgebot. Das Leistungsverzeichnis beinhaltet die Einzelpositionen und den Langtext. Die Mengenangaben wurden durchgehend auf 1,0 gesetzt. Die Einheitspreise wurden von der ausschreibenden Stelle eingesetzt. Diese Einheitspreise sind Bestandteil des Leistungsverzeichnisses und weder insgesamt noch im einzelnen abänderbar. Es kommt das Angebot mit dem geringsten Aufgebot beziehungsweise mit dem größten Abgebot zum Zuge. Das Auf- / beziehungsweise Abgebot ist im KEV 125 (Z) Ang, Ziffer 2.1 einzutragen.

Die vorliegenden Einheitspreise des Leistungsverzeichnis beruhen auf einem Mittelwert aus früheren Ausschreibungen. Diese Einheitspreise wurden von einschlägigen Tiefbau-Fachfirmen für ein dem vorliegenden vergleichbares Leistungsverzeichnis abgegeben, welches für die Beauftragung, Abwicklung und Abrechnung von Klein und Wanderbaustellen herangezogen wurde. Die Besonderheit des vorliegenden Leistungsverzeichnisses ist der Umstand, dass bei einem Auf- / Abgebot die Einheitspreise vom Auftraggeber vorgegeben werden. Der Bieter hat über das gesamte Leistungsverzeichnis einen prozentualen Abschlag oder Aufschlag anzubieten. Das Neuberechnen einzelner Einheitspreise ist nicht vorgesehen und auch nicht möglich.

Es handelt sich somit um eine Mischkalkulation, bei der in den prozentualen Aufschlägen beziehungsweise Abschlägen im Verhältnis zum vorgegebenen Einheitspreis die unternehmensspezifischen Kenngrößen wie Wagnis und Gewinn, Baustellengemeinkosten, Lohnkosten, Versicherungen, Abschreibungen, sonstige kalkulatorische Nebenkosten und Herstelleinzelkosten berücksichtigt werden müssen.

2. Das Leistungsverzeichnis bezieht sich auf kleinere Reparaturen oder Umbaumaßnahmen an Straßen und Gehwegen, auf Erdarbeiten für die Straßenbeleuchtung, sowie Aufgrabungen für Frischwasserleitungen und Abwasserleitungenstädtischer Versorgungs- und Entsorgungsanlagen einschließlich privater Hausanschlußleitungen.

3. Mit dem Auf- / Abgebot sind sämtliche Aufwendungen abgegolten, wie z.B. die Lohn- und Gehaltskosten (Tariflöhne einschl. etwaiger Lohnzulagen, Lohnzuschläge und vermögenswirksamer Leistungen), die Lohn- und Gehaltsnebenkosten (z.B. Auslösungen, Wegegelder, Wegzeitenentschädigungen, Fahrtkostenerstattungen), die Sozialkassenbeiträge, ggf. die Winterbauumlagen, die Gemeinkostenanteile sowie der Gewinn, jedoch ohne Umsatzsteuer.

Im Auf- / Abgebot sind die Lohn- und Gehaltskosten für die An- und Abfahrtszeiten einzurechnen. Sie werden nicht gesondert vergütet. In den Stundenlohnzetteln sind nur die auf der Baustelle anfallenden Stunden anzugeben, nicht aber die Wegezeiten.

Nacht- (18:00-6:00 Uhr), Sonntags- und Feiertagsarbeiten sind gesondert nachzuweisen und werden nach dem Leistungsverzeichnis gesondert vergütet.

Vom Auftraggeber zu vertretenden und anerkannte Warte- und Arbeitsunterbrechungszeiten werden wie Stundenlohnarbeiten vergütet.

4. Bei Aufträgen die an 3. weiterverrechnet werden, ist vor der Ausführung dem Auftraggeber ein Angebot des Auftragnehmers vorzulegen. Dieses gilt als Grundlage für die spätere Abrechnung.

Die Kosten für den Einsatz von Kleingeräten, Maschinen, Werkzeugen oder sonstige Geräte bis 500,00 € Anschaffungswert (netto) sowie die Kosten für den Einsatz von Gerüsten, deren Arbeitsbühnen bis zu 2 m über Gelände oder Fußboden liegen, sind in die Verrechnungssätze einzurechnen. Sie werden nicht gesondert vergütet.

Die Ausführung der beschriebenen Tiefbauarbeiten sind zu 100 % vom Stammpersonal des Auftragnehmers auszuführen. Ausführungen der Tiefbauarbeiten durch Subunternehmer ist untersagt.

Die Vertragsfirma muss für alle Fälle jederzeit- auch an Samstagen, Sonn- und Feiertagen, zur Nachtzeit und während der Bauferien betriebsbereit sein. Der Auftragnehmer muss in dringenden Fällen jederzeit in der Lage sein sich innerhalb 1,0 Stunden, nach der Benachrichtigung durch den Auftraggeber, arbeitsbereit am Einsatzort einzufinden, Eine Bereitschaftsliste mit Telefonnummern ist an den Auftraggeber zu übergeben

Es wird nachdrücklich darauf hingewiesen, dass die Stadt Schopfheim Fachbereich I / Fachgruppe 2 Tiefbau, die Eigenbetriebe Versorgungsbetriebe und Eigenbetrieb Abwasserbeseitigung ganz besonderen Wert auf eine pünktliche Durchführung dieser Arbeiten legt. Es können daher nur die Firmen berücksichtigt werden, die diese Forderung einhalten. Wird eine dieser Bedingung innerhalb der Vertragsdauer zu irgendeinem Zeitpunkt nicht erfüllt, behält sich der Auftraggeber eine Vertragskündigung vor.

5. Die Vertragsfirma hat den Bauleiter (Stadt Schopfheim Fachbereich I / Fachgruppe 2 Tiefbau, die Eigenbetriebe Versorgungsbetriebe und Eigenbetrieb Abwasserbeseitigung) rechtzeitig vor Beginn der Arbeiten schriftlich per e-mail oder per Fax in Kenntnis zu setzen.

5a. Einsatz eines Straßenbaumeisters
Der Auftragnehmer hat während der gesamten Vertragslaufzeit einen qualifizierten Straßenbaumeister als verantwortlichen Ansprechpartner und fachlich verantwortliche Person vorzuhalten.

Der Straßenbaumeister muss über die erforderliche fachliche Qualifikation sowie ausreichende praktische Erfahrungen im Straßen- und Tiefbau verfügen.

Er ist insbesondere für die fachgerechte Ausführung, Koordination und Überwachung der Arbeiten sowie für die Einhaltung der einschlägigen technischen Regelwerke und Qualitätsanforderungen verantwortlich.

6. Gemäß VOB / B §15, Abschnitt 3 sind die Taglohnzettel (Nachweise für Stundenlohnarbeiten) täglich, spätestens am folgenden Werktag zur Anerkennung beim Auftraggeber (Stadt Schopfheim Fachbereich I / Fachgruppe 2 Tiefbau, die Eigenbetriebe Versorgungsbetriebe und Eigenbetrieb Abwasserbeseitigung) vorzulegen. Später abgegebene Taglohnzettel werden nicht anerkannt.

7. Die Einheitspreise gelten für die Dauer der jeweiligen Kalenderjahre, für welche der Vertrag abgeschlossen wird. Sie stellen Festpreise dar.

8. Die evtl. anfallenden Deponiegebühren werden nur mit Wiegeschein vergütet. Die Deponiegebühren sind eine Durchlaufposition, die ohne Beaufschlagung mit Mehrwertsteuer von der Stadt Schopfheim vergütet werden.

9. Bis zur Wiederherstellung der Fahrbahn- bzw. Gehwegdecke (nach Fertigstellung der Arbeiten) liegt die Verkehrssicherungspflicht beim Auftragnehmer.
Die Vollsperrung ist vom Auftragnehmer bei der Straßenverkehrsbehörde zu beantragen.
Die Gebühren werden zwischen Auftraggeber und Straßenverkehrsbehörde direkt verrechnet.

10. Auf die Beachtung und Einhaltung der Unfallverhütungsvorschriften wird hingewiesen. Der Auftragnehmer trägt Sorge für eine sachgerechte Unterweisung und Ausrüstung seiner Angestellten.

10a. Arbeitssicherheit und Baugrubensicherung
Der Auftragnehmer hat sämtliche einschlägigen Arbeitsschutz-, Unfallverhütungs- und Sicherheitsvorschriften in der jeweils gültigen Fassung einzuhalten.

Insbesondere sind die Vorgaben der DGUV-Regeln, der Baustellenverordnung sowie der DIN 4124 „Baugruben und Gräben“ zu beachten.

Gräben und Baugruben sind entsprechend den örtlichen Gegebenheiten und den geltenden Vorschriften standsicher herzustellen. Ab einer Grabentiefe von mehr als 1,25 m sind geeignete Sicherungsmaßnahmen wie Verbau, Grabenverbau-Systeme oder Böschungen entsprechend den geltenden technischen Regelwerken vorzusehen.

Die Wahl und Ausführung der Sicherungsmaßnahmen obliegt dem Auftragnehmer. Er trägt die volle Verantwortung für die Standsicherheit der Baugruben und Gräben sowie für die Sicherheit der Beschäftigten und Dritter.

11. Eventuell vorzunehmende Sicherungen gegen Einsturzgefahr sind gesondert anzubieten.

12. Die erforderlichen Baustelleneinrichtungen, Absperrungen und Beschilderungen an Gehwegen und Straßen sind laut Beschilderungsplan im Auf- / Abgebot einzukalkulieren.

13. Die Arbeiten werden teilweise im öffentlichen Straßenraum wie Gehweg, Radweg, Seitenstreifen oder Bankett durchgeführt.

Fahrzeuge und Baugeräte sind je nach Standort gemäß den entsprechenden Regelplänen der Richtlinie für die Sicherung von Arbeitsstellen an Straßen ( RSA 21) zu sichern und dürfen nicht mehr als unbedingt notwendig den fließenden Verkehr beeinträchtigen.

Offene Baugruben sind ebenfalls je nach Standort gemäß RSA 21 zu sichern.

Sämtliche Verkehrssicherungsmaßnahmen obliegen dem AN und sind gemäß RSA 21 vorzunehmen und in die Einheitspreise einzukalkulieren, sofern keine gesonderten Leistungspositionen dafür vorgesehen sind. Der AN hat für die Sicherungsmaßnahmen einen Verantwortlichen nach RSA zu benennen. Dieser Verantwortliche hat die Qualifïkationsstufe D des Merkblattes über Rahmenbedingungen für erforderliche Fachkenntnisse zur Verkehrssicherung von Arbeitsstellen an Straßen MVAS 99. Der AN stellt sicher, dass der Verantwortliche während der Ausführung der Bauleistung auf der Baustelle anwesend ist.

Eingesetztes Sicherungsmaterial muss den Vorschriften der RSA 21, den jeweiligen Technischen Lieferbedingungen in der neuesten Fassung sowie den Gütebedingungen für Verkehrszeichen entsprechen.

13a. Vorhaltung von Geräten für Asphaltarbeiten
Der Auftragnehmer hat für die Ausführung der ausgeschriebenen Asphaltarbeiten ein geeignetes Thermo-Silo sowie einen geeigneten Asphaltfertiger vorzuhalten.

Das Thermo-Silo muss die ordnungsgemäße Bereitstellung des Asphaltmischgutes unter Einhaltung der erforderlichen Einbautemperaturen gewährleisten.

Die hierfür erforderlichen Geräte, Transporte, Bedienkräfte und Nebenleistungen sind in die Einheitspreise einzukalkulieren, sofern im Leistungsverzeichnis nichts anderes geregelt ist.

14. Bei übergeordneten Straßen ist vom AG die jeweils zuständige Straßenverkehrsbehörde einzubeziehen und die erforderlichen Genehmigungen einzuholen.

15. Vor Aufgrabungen sind vom AN Leitungsauskünfte bei den jeweiligen Ver- /Entsorgungsträgern einzuholen. Der Aufwand für das Einholen der Leitungsauskünfte und für das eventuelle Feststellen von Fremdleitungen ist in den Einheitspreisen einzukalkulieren und wird nicht gesondert vergütet.

15a.Grabenlose Vortriebstechnik

Der Auftragnehmer hat für die Ausführung der ausgeschriebenen Leitungsbauarbeiten eine geeignete grabenlose Vortriebstechnik (Erdrakete) einschließlich des erforderlichen Zubehörs und Fachpersonals vorzuhalten.

Die Vortriebstechnik muss bei Bedarf kurzfristig einsatzbereit sein und den anerkannten Regeln der Technik entsprechen.

16. Zu erbringende Leistungen, Geräte oder Stoffe die nicht im Leistungsverzeichnis enthalten sind (Nachtragspositionen) müssen vor der Ausführung mit der Bauleitung abgesprochen werden.

17. Aus sprachlichen Verständigungsgründen hat der AN einen Vorarbeiter zu stellen, der die deutsche Sprache in Wort und Schrift fließend beherrscht.

Abrechnung:

a) Rechnungen sind in 1-facher Fertigung vorzulegen. Der AG geht bei Bauleistungen im Zusammenhang mit Arbeiten an einem privaten Grundstück in Vorleistung und rechnet mit dem AN ab.

b) Soweit private Hauseigentümer nach Rechnungsstellung dazu Fragen haben, werden diese durch den jeweiligen Bauführer des AN abgeklärt.

c) Die im Leistungsverzeichnis angegebenen Mengeneinheiten beziehen sich grundsätzlich auf die Festmasse (verdichteter Zustand) des aus- bzw. einzubauenden Materials. Für Positionen, bei denen der Material / Baustoffnachweis durch Wiege- bzw. Lieferscheine erfolgt, gelten die Umrechnungs- bzw. Verdichtungsfaktoren der Tabelle in Anlage 1 der Leistungsbeschreibung.

d) Wenn Hausanschlüße für Wasser und Abwasser gleichzeitig ausgeführt werden, sind die Arbeiten getrennt in Rechnung zu stellen: eine Rechnung an Stadt Schopfheim Eigenbetrieb Abwasserbeseitigung und eine Rechnung an Eigenbetriebe Versorgungsbetriebe Schopfheim.

Schopfheim, den 01.10.2026

Stadt Schopfheim
Fachbereich I/ Fachgruppe 2 Tiefbau
Eigenbetrieb Abwasserbeseitigung
Eigenbetriebe Versorgungsbetriebe Schopfheim.

## Jahresvertragsarbeiten Tiefbau und Eigenbetriebe
Datum: 12.10.2026

### Gewerk 1 *Stundensäze*

#### Teilleistung 1.1 *Stundenlohnsätze an Werktagen*

**1.1.01 Bauführer**
Verrechnungssatz für die jeweilige Arbeitskraft umfasst sämtliche
Aufwendungen, insbesondere den tatsächlichen Lohn einschl.
vermögenswirksamer Leistungen mit den Zuschlägen für
Gemeinkosten. Sozialkassenbeiträge, Winterbauumlage
und desgl., sowie Lohn- und Gehaltsnebenkosten und Zuschläge für
Überstunden sind einzurechnen.
Menge: 1,000 h

**1.1.02 Polier, Vorarbeiter**
Verrechnungssatz für die jeweilige Arbeitskraft umfasst sämtliche
Aufwendungen, insbesondere den tatsächlichen Lohn einschl.
vermögenswirksamer Leistungen mit den Zuschlägen für
Gemeinkosten. Sozialkassenbeiträge, Winterbauumlage
und desgl., sowie Lohn- und Gehaltsnebenkosten und Zuschläge für
Überstunden sind einzurechnen.
Menge: 1,000 h

**1.1.03 Facharbeiter, Fahrer**
Verrechnungssatz für die jeweilige Arbeitskraft umfasst sämtliche
Aufwendungen, insbesondere den tatsächlichen Lohn einschl.
vermögenswirksamer Leistungen mit den Zuschlägen für
Gemeinkosten. Sozialkassenbeiträge, Winterbauumlage
und desgl., sowie Lohn- und Gehaltsnebenkosten und Zuschläge für
Überstunden sind einzurechnen.
Menge: 1,000 h

**1.1.04 Maschinist**
Verrechnungssatz für die jeweilige Arbeitskraft umfasst sämtliche
Aufwendungen, insbesondere den tatsächlichen Lohn einschl.
vermögenswirksamer Leistungen mit den Zuschlägen für
Gemeinkosten. Sozialkassenbeiträge, Winterbauumlage
und desgl., sowie Lohn- und Gehaltsnebenkosten und Zuschläge für
Überstunden sind einzurechnen.
Menge: 1,000 h

**1.1.05 Bauhelfer**
Verrechnungssatz für die jeweilige Arbeitskraft umfasst sämtliche
Aufwendungen, insbesondere den tatsächlichen Lohn einschl.
vermögenswirksamer Leistungen mit den Zuschlägen für
Gemeinkosten. Sozialkassenbeiträge, Winterbauumlage
und desgl., sowie Lohn- und Gehaltsnebenkosten und Zuschläge für
Überstunden sind einzurechnen.
Menge: 1,000 h

#### Teilleistung 1.2 *Stundenlohnsätze an Sonn- u. Feiertagen sowie für Nachtarbeit*

**1.2.01 Bauführer**
Verrechnungssatz für die jeweilige Arbeitskraft umfasst sämtliche
Aufwendungen, insbesondere den tatsächlichen Lohn einschl.
vermögenswirksamer Leistungen mit den Zuschlägen für
Gemeinkosten. Sozialkassenbeiträge, Winterbauumlage
und desgl., sowie Lohn- und Gehaltsnebenkosten und Zuschläge für
Überstunden sind einzurechnen.
Menge: 1,000 h

**1.2.02 Polier, Vorarbeiter**
Verrechnungssatz für die jeweilige Arbeitskraft umfasst sämtliche
Aufwendungen, insbesondere den tatsächlichen Lohn einschl.
vermögenswirksamer Leistungen mit den Zuschlägen für
Gemeinkosten. Sozialkassenbeiträge, Winterbauumlage
und desgl., sowie Lohn- und Gehaltsnebenkosten und Zuschläge für
Überstunden sind einzurechnen.
Menge: 1,000 h

**1.2.03 Facharbeiter, Fahrer**
Verrechnungssatz für die jeweilige Arbeitskraft umfasst sämtliche
Aufwendungen, insbesondere den tatsächlichen Lohn einschl.
vermögenswirksamer Leistungen mit den Zuschlägen für
Gemeinkosten. Sozialkassenbeiträge, Winterbauumlage
und desgl., sowie Lohn- und Gehaltsnebenkosten und Zuschläge für
Überstunden sind einzurechnen.
Menge: 1,000 h

**1.2.04 Maschinist**
Verrechnungssatz für die jeweilige Arbeitskraft umfasst sämtliche
Aufwendungen, insbesondere den tatsächlichen Lohn einschl.
vermögenswirksamer Leistungen mit den Zuschlägen für
Gemeinkosten. Sozialkassenbeiträge, Winterbauumlage
und desgl., sowie Lohn- und Gehaltsnebenkosten und Zuschläge für
Überstunden sind einzurechnen.
Menge: 1,000 h

**1.2.05 Bauhelfer**
Verrechnungssatz für die jeweilige Arbeitskraft umfasst sämtliche
Aufwendungen, insbesondere den tatsächlichen Lohn einschl.
vermögenswirksamer Leistungen mit den Zuschlägen für
Gemeinkosten. Sozialkassenbeiträge, Winterbauumlage
und desgl., sowie Lohn- und Gehaltsnebenkosten und Zuschläge für
Überstunden sind einzurechnen.
Menge: 1,000 h

#### Teilleistung 1.3 *Stundensätze für Geräte*

**1.3.01 Minibagger, 1,2 bis 2,5 t**
Stundensatz für das Gerät, einschl. der
Vorhaltekosten (Abschreibung und
Verzinsung) sowie Betriebskosten
(Verbrauch von Betriebs- und
Wartungsstoffen, Energie,
Reparaturkosten).
Minibagger
Gewicht: 1,2 bis 2,5 t
Menge: 1,000 h

**1.3.02 Felsmeißel, Abbruchhammer, für Mini-Bagger**
Stundensatz für das Gerät, einschl. der
Vorhaltekosten (Abschreibung und
Verzinsung) sowie Betriebskosten
(Verbrauch von Betriebs- und
Wartungsstoffen, Energie,
Reparaturkosten).
Felsmeißel, Abbruchhammer
für Mini-Bagger
Menge: 1,000 h

**1.3.03 Elektrospitzhammer**
Stundensatz für das Gerät, einschl. der
Vorhaltekosten (Abschreibung und
Verzinsung) sowie Betriebskosten
(Verbrauch von Betriebs- und
Wartungsstoffen, Energie,
Reparaturkosten).
Elektrospitzhammer
Menge: 1,000 h

**1.3.04 Radbagger/ Kettenbagger, bis 8 t**
Stundensatz für das Gerät, einschl. der
Vorhaltekosten (Abschreibung und
Verzinsung) sowie Betriebskosten
(Verbrauch von Betriebs- und
Wartungsstoffen, Energie,
Reparaturkosten).
Radbagger, Kettenbagger
Gewicht: bis 8 t
Menge: 1,000 h

**1.3.05 Felsmeißel, Abbruchhammer, für Rad- und Kettenbagger**
Stundensatz für das Gerät, einschl. der
Vorhaltekosten (Abschreibung und
Verzinsung) sowie Betriebskosten
(Verbrauch von Betriebs- und
Wartungsstoffen, Energie,
Reparaturkosten).
Felsmeißel, Abbruchhammer,
für Rad- und Kettenbagger
Menge: 1,000 h

**1.3.06 Hydraulikbagger, über 12 t bis 18 t**
Stundensatz für das Gerät, einschl. der
Vorhaltekosten (Abschreibung und
Verzinsung) sowie Betriebskosten
(Verbrauch von Betriebs- und
Wartungsstoffen, Energie,
Reparaturkosten).
Hydraulikbagger
Gewichtsklasse: über 12 t bis 18 tr
Menge: 1,000 h

**1.3.07 Mulchgerät, Anbaugerät für Rad- und Kettenbagger**
Evtl. erforderliche Arbeiten, die nicht im Leistungsverzeichnis erfaßt
sind und gegen Nachweis zur Ausführung kommen
Mulchgerät, Anbaugerät für Rad- und Kettenbagger.
Menge: 1,000 h

**1.3.08 Zange, Anbaugerät für Bagger**
Vorhalten einer Zange für das
versetzten von Natursteinen / Flussbausteinen
aller Formate.
Zange, Anbaugerät für Bagger
Menge: 1,000 h

**1.3.09 Radlader, 1 m³**
Stundensatz für das Gerät, einschl. der
Vorhaltekosten (Abschreibung und
Verzinsung) sowie Betriebskosten
(Verbrauch von Betriebs- und
Wartungsstoffen, Energie,
Reparaturkosten).
Radlader
Löffelinhalt: 1 m³
Menge: 1,000 h

**1.3.10 Besenaufsatz für Radlader**
Zum Reinigen von Fahrbahnen etc.
Stundensatz für das Gerät, einschl. der
Vorhaltekosten (Abschreibung und
Verzinsung) sowie Betriebskosten
(Verbrauch von Betriebs- und
Wartungsstoffen, Energie,
Reparaturkosten).
Besenaufsatz für Radlader
Menge: 1,000 h

**1.3.11 Kehrmaschine**
Zum Reinigen von Fahrbahnen etc.
Stundensatz für das Gerät, einschl. der
Vorhaltekosten (Abschreibung und
Verzinsung) sowie Betriebskosten
(Verbrauch von Betriebs- und
Wartungsstoffen, Energie,
Reparaturkosten).
Kehrmaschine
Menge: 1,000 h

**1.3.12 Grabenstampfer**
Stundensatz für das Gerät, einschl. der
Vorhaltekosten (Abschreibung und
Verzinsung) sowie Betriebskosten
(Verbrauch von Betriebs- und
Wartungsstoffen, Energie,
Reparaturkosten).
Grabenstampfer
Verdichtungsleistung : ca. 0,65 t
Menge: 1,000 h

**1.3.13 Flächenrüttler (Rüttelverd.), bis 0,75 t**
Stundensatz für das Gerät, einschl. der
Vorhaltekosten (Abschreibung und
Verzinsung) sowie Betriebskosten
(Verbrauch von Betriebs- und
Wartungsstoffen, Energie,
Reparaturkosten).
Flächenrüttler (Rüttelverd.): bis 0,75 t
Menge: 1,000 h

**1.3.14 Flächenrüttler (Rüttelverd.), 0,75-1,3 t**
Stundensatz für das Gerät, einschl. der
Vorhaltekosten (Abschreibung und
Verzinsung) sowie Betriebskosten
(Verbrauch von Betriebs- und
Wartungsstoffen, Energie,
Reparaturkosten).
Flächenrüttler (Rüttelverd.): 0,75 bis 1,30 t
Menge: 1,000 h

**1.3.15 Kompressor, inkl. 1. Bohr- bzw Abbruchhammmer**
Stundensatz für das Gerät, einschl. der
Vorhaltekosten (Abschreibung und
Verzinsung) sowie Betriebskosten
(Verbrauch von Betriebs- und
Wartungsstoffen, Energie,
Reparaturkosten).
inkl. 1 Bohr- bzw. Abbruchhammer
Menge: 1,000 h

**1.3.16 Stromaggregat, transportabel, bis 50 kVA**
Stundensatz für das Gerät, einschl. der
Vorhaltekosten (Abschreibung und
Verzinsung) sowie Betriebskosten
(Verbrauch von Betriebs- und
Wartungsstoffen, Energie,
Reparaturkosten).
Stromaggregat: bis 50 kVA, transportabel
Menge: 1,000 h

**1.3.17 Beleuchtungssatz mit Stativ und Scheinwerfern**
Stundensatz für das Gerät, einschl. der
Vorhaltekosten (Abschreibung und
Verzinsung) sowie Betriebskosten
(Verbrauch von Betriebs- und
Wartungsstoffen, Energie,
Reparaturkosten).
Beleuchtungssatz mit Stativ und Scheinwerfern
zur Ausleuchtung der Baustelle
Menge: 1,000 h

**1.3.18 Fugenschneider, bis 10,0 kW**
Stundensatz für das Gerät, einschl. der
Vorhaltekosten (Abschreibung und
Verzinsung) sowie Betriebskosten
(Verbrauch von Betriebs- und
Wartungsstoffen, Energie,
Reparaturkosten).
Fugenschneider: bis 10,0 kW
Menge: 1,000 h

**1.3.19 Vibrationswalze, bis 5,0 t**
Stundensatz für das Gerät, einschl. der
Vorhaltekosten (Abschreibung und
Verzinsung) sowie Betriebskosten
(Verbrauch von Betriebs- und
Wartungsstoffen, Energie,
Reparaturkosten).
Vibrationswalze: bis 5,0 t
Menge: 1,000 h

**1.3.20 Vibrationswalze, über 5,0 t**
Stundensatz für das Gerät, einschl. der
Vorhaltekosten (Abschreibung und
Verzinsung) sowie Betriebskosten
(Verbrauch von Betriebs- und
Wartungsstoffen, Energie,
Reparaturkosten).
Vibrationswalze: über 5,0 t
Menge: 1,000 h

**1.3.21 Kleintransporter für Personalbeförderung**
Stundensatz für das Gerät, einschl. der
Vorhaltekosten (Abschreibung und
Verzinsung) sowie Betriebskosten
(Verbrauch von Betriebs- und
Wartungsstoffen, Energie,
Reparaturkosten).
Kleintransporter
Menge: 1,000 h

**1.3.22 Lkw, 3,5 t**
Stundensatz für das Gerät, einschl. der
Vorhaltekosten (Abschreibung und
Verzinsung) sowie Betriebskosten
(Verbrauch von Betriebs- und
Wartungsstoffen, Energie,
Reparaturkosten).
Lkw
Nutzlast: 3,5 t
Menge: 1,000 h

**1.3.23 Lkw, 8 t**
Stundensatz für das Gerät, einschl. der
Vorhaltekosten (Abschreibung und
Verzinsung) sowie Betriebskosten
(Verbrauch von Betriebs- und
Wartungsstoffen, Energie,
Reparaturkosten).
Lkw
Nutzlast: 8 t
Menge: 1,000 h

**1.3.24 Lkw, 8 t, Container**
Stundensatz für das Gerät, einschl. der
Vorhaltekosten (Abschreibung und
Verzinsung) sowie Betriebskosten
(Verbrauch von Betriebs- und
Wartungsstoffen, Energie,
Reparaturkosten).
Container Lkw
Nutzlast: 8 t
Menge: 1,000 h

**1.3.25 Lkw, 8 t, Kranwagen**
Stundensatz für das Gerät, einschl. der
Vorhaltekosten (Abschreibung und
Verzinsung) sowie Betriebskosten
(Verbrauch von Betriebs- und
Wartungsstoffen, Energie,
Reparaturkosten).
Kranwagen Lkw
Nutzlast: 8 t
Menge: 1,000 h

**1.3.26 Lkw, 12 t**
Stundensatz für das Gerät, einschl. der
Vorhaltekosten (Abschreibung und
Verzinsung) sowie Betriebskosten
(Verbrauch von Betriebs- und
Wartungsstoffen, Energie,
Reparaturkosten).
Lkw
Nutzlast: 12 t
Menge: 1,000 h

**1.3.27 Hänger für Lkw, 8 t, Container**
Stundensatz für das Gerät, einschl. der
Vorhaltekosten (Abschreibung und
Verzinsung) sowie Betriebskosten
(Verbrauch von Betriebs- und
Wartungsstoffen, Energie,
Reparaturkosten).
Container Hänger
Nutzlast: 8 t
Menge: 1,000 h

**1.3.28 Abrollanhänger für Lkw**
Stundensatz für das Gerät, einschl. der
Vorhaltekosten (Abschreibung und
Verzinsung) sowie Betriebskosten
(Verbrauch von Betriebs- und
Wartungsstoffen, Energie,
Reparaturkosten).
Abrollanhänger Lkw
Menge: 1,000 h

**1.3.29 Zulage für Tieflader**
Stundensatz für das Gerät, einschl. der
Vorhaltekosten (Abschreibung und
Verzinsung) sowie Betriebskosten
(Verbrauch von Betriebs- und
Wartungsstoffen, Energie,
Reparaturkosten).
Tieflader
Menge: 1,000 h

**1.3.30 Grader, Motorleistung 55,0 bis 88,0 kW**
Stundensatz für das Gerät, einschl. der
Vorhaltekosten (Abschreibung und
Verzinsung) sowie Betriebskosten
(Verbrauch von Betriebs- und
Wartungsstoffen, Energie,
Reparaturkosten).
Grader, Motorleistung 55,0 bis 88,0 kW
Menge: 1,000 h

**1.3.31 Kernbohrgerät, inkl. Bohrkronen**
Stundensatz für das Gerät, einschl. der
Vorhaltekosten (Abschreibung und
Verzinsung) sowie Betriebskosten
(Verbrauch von Betriebs- und
Wartungsstoffen, Energie,
Reparaturkosten).
Kernbohrgerät, inkl. Bohrkronen für
Bohrlochdurchmesser: 80 - 257 mm
Menge: 1,000 h

**1.3.32 Bauzaun, Stahlrahmen, h=2,00 m,vorhalten**
Bauzaun aus mobilen Stahlrahmenelementen
mit Rundstahlfüllstäben, Stützfüßen aus
Beton, inkl. sämtlicher Verbindungen,
Kupplungen etc., vorhalten und
unterhalten für die Dauer der Baumaßnahme.
Zaunhöhe : 2,00 m
Menge: 1,000 St

**1.3.33 Signallichtanlage, Batteriebetrieb**
Verkehrsregelung mit automatischer
Signallichtanlage mit Eigenversorgung
(Batteriebetrieb) entsprechend der StVO.
Mit dem Einheitspreis sind die Betriebskosten
der gesamten Anlage abgegolten
Ampelentfernung : 20 m
Menge: 1,000 Std

**1.3.34 Baustromkasten liefern**
Baustromkasten für die
gesamte Baustelle auf dem Baugelände
liefern.
Menge: 1,000 St

**1.3.35 Wasser-/ Schmutzwasserpumpen mit B- Anschluss**
Vorhalten von mehreren funktionsfähigen
Wasser-/ Schmutzwasserpumpen
(incl. ausreichenden Schlauch)
mit Anschluss B
Menge: 1,000 h

**1.3.36 Grabenverbau nach DIN 1610**
Liefern von Material zur Herstellung
eines Grabenverbaus nach DIN 1610
Menge: 1,000 m2

**1.3.37 Motor-Flex**
Stundensatz für das Gerät, einschl. der
Vorhaltekosten (Abschreibung und
Verzinsung) sowie Betriebskosten
(Verbrauch von Betriebs- und
Wartungsstoffen, Energie,
Reparaturkosten).
Motorflex
Menge: 1,000 h

### Gewerk 2 *Material*

#### Teilleistung 2.1 *Baustoffe*

**2.1.01 Sand, 0-1 mm**
Liefern von Materialien,
die gegen Nachweis / Wiegeschein zur Ausführung kommen.
Sand
Körnung: 0-1 mm
Menge: 1,000 t

**2.1.02 Sand, 0-2 mm**
Liefern von Materialien,
die gegen Nachweis / Wiegeschein zur Ausführung kommen.
Sand
Körnung: 0-2 mm
Menge: 1,000 t

**2.1.03 Sand, 0-4 mm**
Liefern von Materialien,
die gegen Nachweis / Wiegeschein zur Ausführung kommen.
Sand
Körnung: 0-4 mm
Menge: 1,000 t

**2.1.04 Splitt, 2/5 mm**
Liefern von Materialien,
die gegen Nachweis / Wiegeschein zur Ausführung kommen.
Splitt
Körnung: 2/5 mm
Menge: 1,000 t

**2.1.05 Splitt, 8/16 mm**
Liefern von Materialien,
die gegen Nachweis / Wiegeschein zur Ausführung kommen.
Splitt
Körnung: 8/16 mm
Menge: 1,000 t

**2.1.06 Filterkies, 0-32 mm**
Liefern von Materialien,
die gegen Nachweis / Wiegeschein zur Ausführung kommen.
Filterkies
Körnung: 0-32 mm
Menge: 1,000 t

**2.1.07 Filterkies, 0-56 mm**
Liefern von Materialien,
die gegen Nachweis / Wiegeschein zur Ausführung kommen.
Filterkies
Körnung: 0-56 mm
Menge: 1,000 t

**2.1.08 Wandkies, 0-x mm**
Liefern von Materialien,
die gegen Nachweis / Wiegeschein zur Ausführung kommen.
Filterkies
Körnung: 0-x mm
Menge: 1,000 t

**2.1.09 Mineralschotter, 0-16 mm**
Liefern von Materialien,
die gegen Nachweis / Wiegeschein zur Ausführung kommen.
Mineralschotter, (Bergsand)
Körnung: 0-16 mm
Menge: 1,000 t

**2.1.10 Mineralschotter, 0-32 mm**
Liefern von Materialien,
die gegen Nachweis / Wiegeschein zur Ausführung kommen.
Mineralschotter, (Bergsand)
Körnung: 0-32 mm
Menge: 1,000 t

**2.1.11 RC-FrostSMaterial, 0-16 mm**
Liefern von Materialien,
die gegen Nachweis / Wiegeschein zur Ausführung kommen.
Unbelastetes und güteüberwachtes (Prüfzeugnis)
Recycling-Frostschutzmaterial
Körnung: 0-16 mm
Menge: 1,000 t

**2.1.12 RC-FrostSMaterial, 0-45 mm**
Liefern von Materialien,
die gegen Nachweis / Wiegeschein zur Ausführung kommen.
Unbelastetes und güteüberwachtes (Prüfzeugnis)
Recycling-Frostschutzmaterial
Körnung: 0-45 mm
Menge: 1,000 t

**2.1.13 Beton C 12/15**
Liefern von Materialien,
die gegen Nachweis / Wiegeschein zur Ausführung kommen.
Beton C 12/15
Menge: 1,000 m3

**2.1.14 Beton C 20/25, XF 2**
Liefern von Materialien,
die gegen Nachweis / Wiegeschein zur Ausführung kommen.
Beton C 20/25
Expositionsklasse XF 2
Menge: 1,000 m3

**2.1.15 Portlandzement (CEM I) 32,5**
Liefern von Materialien,
die gegen Nachweis zur Ausführung kommen.
Portlandzement (CEM I) 32,5
Menge: 1,000 kg

**2.1.16 Zementmörtel**
Liefern von Materialien,
die gegen Nachweis zur Ausführung kommen.
Zementmörtel
Menge: 1,000 l

**2.1.17 Pflasterfugenmörtel**
Liefern von Materialien,
die gegen Nachweis zur Ausführung kommen.
Pflasterfugenmörtel, PCI Pavific CEM,
oder gleichwertig
Menge: 1,000 kg

**2.1.18 Zement-Schnellbinder**
Liefern von Materialien,
die gegen Nachweis zur Ausführung kommen.
Zement-Schnellbinder
Menge: 1,000 kg

**2.1.19 Mutterboden**
Liefern von Materialien,
die gegen Nachweis / Wiegeschein zur Ausführung kommen.
Oberbodenmaterial frei von sichtbaren Verunreinigungen,
arm an Steinen, frei von Wurzelwerk und Ästen mit Durchmesser
über 2 cm.
Menge: 1,000 t

**2.1.20 Mutterboden, gesiebt**
Liefern von Materialien,
die gegen Nachweis / Wiegeschein zur Ausführung kommen.
Oberbodenmaterial frei von sichtbaren Verunreinigungen,
arm an Steinen, frei von Wurzelwerk und Ästen mit Durchmesser
über 2 cm.
Menge: 1,000 t

**2.1.21 Rasensamen liefern und ausbringen**
Liefern und fachgerechtes Ausbringen von Rasensamenmischung (RSM) zur Wiederherstellung von Rasenflächen nach Tiefbauarbeiten
Menge: 1,000 kg

**2.1.22 Entsorgung von bituminösem Aufbruch**
Fachgerechte Entsorgung von bituminösem Aufbruch
auf Deponie, nach Wahl AN.
Entsorgungsnachweis ist dem AG mit der Rechnung
vorzulegen.
Menge: 1,000 t

**2.1.23 Entsorgung von teerhaltigem Aufbruch**
Fachgerechte Entsorgung von teerhaltigem Aufbruch
auf Deponie, nach Wahl AN.
Entsorgungsnachweis ist dem AG mit der Rechnung
vorzulegen.
Menge: 1,000 t

**2.1.24 Entsorgung von Beton- Aufbruch, Verbundsteinen, Randeinfassungen o. Ä.**
Fachgerechte Entsorgung von Betonaufbruch,
Betonverbundsteinen, Randeinfassungen aus Beton o. Ä.
auf Deponie, nach Wahl AN.
Entsorgungsnachweis ist dem AG mit der Rechnung
vorzulegen.
Menge: 1,000 t

**2.1.25 Entsorgung von Aushub**
Fachgerechte Entsorgung von Aushubmaterial
auf Deponie, nach Wahl AN.
Entsorgungsnachweis ist dem AG mit der Rechnung
vorzulegen.
Menge: 1,000 t

#### Teilleistung 2.2 *Rohre und Formstücke*

**2.2.01 Rohrleitung, Stz, Muffe, DN 125**
Rohrleitung aus Steinzeug (Stz) mit
Muffe und Dichtung liefern. Alle Öffnungen sind
während der Bauzeit dicht zu
verschließen.
Durchmesser : DN 125
Verbindungssystem : F
Länge: 1,5 m
Menge: 1,000 m

**2.2.02 Rohrleitung, Stz, Muffe, DN 150**
Rohrleitung aus Steinzeug (Stz) mit
Muffe und Dichtung liefern. Alle Öffnungen sind
während der Bauzeit dicht zu
verschließen.
Durchmesser : DN 150
Verbindungssystem : F
Länge: 1,50 m
Menge: 1,000 m

**2.2.03 Rohrleitung, Stz, Muffe, DN 200**
Rohrleitung aus Steinzeug (Stz) mit
Muffe und Dichtung liefern. Alle Öffnungen sind
während der Bauzeit dicht zu
verschließen.
Durchmesser : DN 200
Verbindungssystem : F
Länge: 1,50 m
Menge: 1,000 m

**2.2.04 Bogen, Stz, Muffe, 15°, DN 125**
Bogen aus Steinzeug (Stz) mit Muffe und
Dichtung liefern. Alle Öffnungen sind während
der Bauzeit dicht zu verschließen.
Durchmesser : DN 125
Verbindungssystem : F
Winkel : 15°
Menge: 1,000 St

**2.2.05 Bogen, Stz, Muffe, 30°, DN 125**
Bogen aus Steinzeug (Stz) mit Muffe und
Dichtung lieferen. Alle Öffnungen sind während
der Bauzeit dicht zu verschließen.
Durchmesser : DN 125
Verbindungssystem : F
Winkel : 30°
Menge: 1,000 St

**2.2.06 Bogen, Stz, Muffe, 45°, DN 125**
Bogen aus Steinzeug (Stz) mit Muffe und
Dichtung lieferen. Alle Öffnungen sind während
der Bauzeit dicht zu verschließen.
Durchmesser : DN 125
Verbindungssystem : F
Winkel : 45°
Menge: 1,000 St

**2.2.07 Bogen, Stz, Muffe, 15°, DN 150**
Bogen aus Steinzeug (Stz) mit Muffe und
Dichtung Liefern. Alle Öffnungen sind während
der Bauzeit dicht zu verschließen.
Durchmesser : DN 150
Verbindungssystem : F
Winkel : 15°
Menge: 1,000 St

**2.2.08 Bogen, Stz, Muffe, 30°, DN 150**
Bogen aus Steinzeug (Stz) mit Muffe und
Dichtung Liefern. Alle Öffnungen sind während
der Bauzeit dicht zu verschließen.
Durchmesser : DN 150
Verbindungssystem : F
Winkel : 30°
Menge: 1,000 St

**2.2.09 Bogen, Stz, Muffe, 45°, DN 150**
Bogen aus Steinzeug (Stz) mit Muffe und
Dichtung liefern. Alle Öffnungen sind während
der Bauzeit dicht zu verschließen.
Durchmesser : DN 150
Verbindungssystem : F
Winkel : 45°
Menge: 1,000 St

**2.2.10 Bogen, Stz, Muffe, 15°, DN 200**
Bogen aus Steinzeug (Stz) mit Muffe und
Dichtung Liefern. Alle Öffnungen sind während
der Bauzeit dicht zu verschließen.
Durchmesser : DN 200
Verbindungssystem : F
Winkel : 15°
Menge: 1,000 St

**2.2.11 Bogen, Stz, Muffe, 30°, DN 200**
Bogen aus Steinzeug (Stz) mit Muffe und
Dichtung Liefern. Alle Öffnungen sind während
der Bauzeit dicht zu verschließen.
Durchmesser : DN 200
Verbindungssystem : F
Winkel : 30°
Menge: 1,000 St

**2.2.12 Bogen, Stz, Muffe, 45°, DN 200**
Bogen aus Steinzeug (Stz) mit Muffe und
Dichtung Liefern. Alle Öffnungen sind während
der Bauzeit dicht zu verschließen.
Durchmesser : DN 200
Verbindungssystem : F
Winkel : 45°
Menge: 1,000 St

**2.2.13 Abzweig, Stz, Muffe, 45°, DN 125**
Abzweig aus Steinzeug (Stz) mit Muffe
und Dichtung liefern. Alle Öffnungen sind
während der Bauzeit dicht zu
verschließen.
Durchmesser : DN 125
Abgang : DN 125
Verbindungssystem : F/F
Winkel : 45°
Menge: 1,000 St

**2.2.14 Abzweig, Stz, Muffe, 45°, DN 150**
Abzweig aus Steinzeug (Stz) mit Muffe
und Dichtung liefern. Alle Öffnungen sind
während der Bauzeit dicht zu
verschließen.
Durchmesser : DN 150
Abgang : DN 150
Verbindungssystem : F/F
Winkel : 45°
Menge: 1,000 St

**2.2.15 Übergangsstück Kunststoff für untersch. Rohrmaterialien DN 125**
Übergangsstück aus Kunststoff für unterschiedliche Rohrmaterialien.
Durchmesser : DN 125
Menge: 1,000 St

**2.2.16 Übergangsstück Kunststoff für untersch. Rohrmaterialien DN 150**
Übergangsstück aus Kunststoff für unterschiedliche Rohrmaterialien.
Durchmesser : DN 150
Menge: 1,000 St

**2.2.17 Übergangsstück Kunststoff für untersch. Rohrmaterialien DN 200**
Übergangsstück aus Kunststoff für unterschiedliche Rohrmaterialien.
Durchmesser : DN 200
Menge: 1,000 St

**2.2.18 Muffenloses Vollwand-Kunststoffrohr DN/OD 125 (125 x 5,5 mm)**
KG 2000, aus weichmacherfreiem Polyvinylchlorid (PVC-U), E-Modul
Kurzzeit =3000 N/mm bzw. Langzeit =1500 N/mm, in Anlehnung an
die DIN EN 1401-1, jedoch mit erhöhter Wanddicke, Ringsteifigkeit
nach ISO 9969 mind. 12 kN/m², glattwandig, mit angeformter Muffe
und eingelegter, ölbeständiger FE-Dichtungen, liefern.
Menge: 1,000 m

**2.2.19 Muffenloses Vollwand-Kunststoffrohr DN/OD 160 (160 x 5,5 mm)**
KG 2000, aus weichmacherfreiem Polyvinylchlorid (PVC-U), E-Modul
Kurzzeit =3000 N/mm bzw. Langzeit =1500 N/mm, in Anlehnung an
die DIN EN 1401-1, jedoch mit erhöhter Wanddicke, Ringsteifigkeit
nach ISO 9969 mind. 12 kN/m², glattwandig, mit angeformter Muffe
und eingelegter, ölbeständiger FE-Dichtungen, liefern.
Menge: 1,000 m

**2.2.20 Muffenloses Vollwand-Kunststoffrohr DN/OD 200 (200 x 6,6 mm)**
KG 2000, aus weichmacherfreiem Polyvinylchlorid (PVC-U), E-Modul
Kurzzeit =3000 N/mm bzw. Langzeit =1500 N/mm, in Anlehnung an
die DIN EN 1401-1, jedoch mit erhöhter Wanddicke, Ringsteifigkeit
nach ISO 9969 mind. 12 kN/m², glattwandig, mit angeformter Muffe
und eingelegter, ölbeständiger FE-Dichtungen, liefern.
Menge: 1,000 m

**2.2.21 Bogen DN/OD 125/15°**
aus weichmacherfreiem Polyvinylchlorid (PVC-U), nach DIN EN
1401-1 wandverstärkt, glattwandig, mit einem
Durchmesser-Wanddickenverhältnis SDR 34,
mit angeformten Muffen und eingelegter, ölbeständigen
FE-Dichtungen, liefern.
Menge: 1,000 St

**2.2.22 Bogen DN/OD 125/30°**
aus weichmacherfreiem Polyvinylchlorid (PVC-U), nach DIN EN
1401-1 wandverstärkt, glattwandig, mit einem
Durchmesser-Wanddickenverhältnis SDR 34,
mit angeformten Muffen und eingelegter, ölbeständigen
FE-Dichtungen, liefern.
Menge: 1,000 St

**2.2.23 Bogen DN/OD 125/45°**
aus weichmacherfreiem Polyvinylchlorid (PVC-U), nach DIN EN
1401-1 wandverstärkt, glattwandig, mit einem
Durchmesser-Wanddickenverhältnis SDR 34,
mit angeformten Muffen und eingelegter, ölbeständigen
FE-Dichtungen, liefern.
Menge: 1,000 St

**2.2.24 Bogen DN/OD 160/15°**
aus weichmacherfreiem Polyvinylchlorid (PVC-U), nach DIN EN
1401-1 wandverstärkt, glattwandig, mit einem
Durchmesser-Wanddickenverhältnis SDR 34,
mit angeformten Muffen und eingelegter, ölbeständigen
FE-Dichtungen, liefern.
Menge: 1,000 St

**2.2.25 Bogen DN/OD 160/30°**
aus weichmacherfreiem Polyvinylchlorid (PVC-U), nach DIN EN
1401-1 wandverstärkt, glattwandig, mit einem
Durchmesser-Wanddickenverhältnis SDR 34,
mit angeformten Muffen und eingelegter, ölbeständigen
FE-Dichtungen, liefern.
Menge: 1,000 St

**2.2.26 Bogen DN/OD 160/45°**
aus weichmacherfreiem Polyvinylchlorid (PVC-U), nach DIN EN
1401-1 wandverstärkt, glattwandig, mit einem
Durchmesser-Wanddickenverhältnis SDR 34,
mit angeformten Muffen und eingelegter, ölbeständigen
FE-Dichtungen, liefern.
Menge: 1,000 St

**2.2.27 Bogen DN/OD 200/15°**
aus weichmacherfreiem Polyvinylchlorid (PVC-U), nach DIN EN
1401-1 wandverstärkt, glattwandig, mit einem
Durchmesser-Wanddickenverhältnis SDR 34,
mit angeformten Muffen und eingelegter, ölbeständigen
FE-Dichtungen, liefern.
Menge: 1,000 St

**2.2.28 Bogen DN/OD 200/30°**
aus weichmacherfreiem Polyvinylchlorid (PVC-U), nach DIN EN
1401-1 wandverstärkt, glattwandig, mit einem
Durchmesser-Wanddickenverhältnis SDR 34,
mit angeformten Muffen und eingelegter, ölbeständigen
FE-Dichtungen, liefern.
Menge: 1,000 St

**2.2.29 Bogen DN/OD 200/45°**
aus weichmacherfreiem Polyvinylchlorid (PVC-U), nach DIN EN
1401-1 wandverstärkt, glattwandig, mit einem
Durchmesser-Wanddickenverhältnis SDR 34,
mit angeformten Muffen und eingelegter, ölbeständigen
FE-Dichtungen, liefern.
Menge: 1,000 St

**2.2.30 Abzweig DN/OD 125/110/45°**
aus weichmacherfreiem Polyvinylchlorid (PVC-U), nach DIN EN
1401-1 wandverstärkt, glattwandig, mit einem
Durchmesser-Wanddickenverhältnis SDR 34, Zulauf unter 45°, mit 2
angeformten Muffen und eingelegten, ölbeständigen FE-Dichtungen,
liefern.
Menge: 1,000 St

**2.2.31 Abzweig DN/OD 125/125/45°**
aus weichmacherfreiem Polyvinylchlorid (PVC-U), nach DIN EN
1401-1 wandverstärkt, glattwandig, mit einem
Durchmesser-Wanddickenverhältnis SDR 34,
Zulauf unter 45°, mit 2 angeformten Muffen und eingelegten,
ölbeständigen FE-Dichtungen, liefern.
Menge: 1,000 St

**2.2.32 Abzweig DN/OD 160/110/45°**
aus weichmacherfreiem Polyvinylchlorid (PVC-U), nach DIN EN
1401-1 wandverstärkt, glattwandig, mit einem
Durchmesser-Wanddickenverhältnis SDR 34,
Zulauf unter 45°, mit 2 angeformten Muffen und eingelegten,
ölbeständigen FE-Dichtungen, liefern.
Menge: 1,000 St

**2.2.33 Abzweig DN/OD 160/160/45°**
aus weichmacherfreiem Polyvinylchlorid (PVC-U), nach DIN EN
1401-1 wandverstärkt, glattwandig, mit einem
Durchmesser-Wanddickenverhältnis SDR 34,
Zulauf unter 45°, mit 2 angeformten Muffen und fest eingelegten,
ölbeständigen FE-Dichtungen, liefern.
Menge: 1,000 St

**2.2.34 Abzweig DN/OD 200/160/45°**
aus weichmacherfreiem Polyvinylchlorid (PVC-U), nach DIN EN
1401-1 wandverstärkt, glattwandig, mit einem
Durchmesser-Wanddickenverhältnis SDR 34,
Zulauf unter 45°, mit 2 angeformten Muffen und eingelegten,
ölbeständigen FE-Dichtungen, liefern.
Menge: 1,000 St

**2.2.35 Abzweig DN/OD 200/200/45°**
aus weichmacherfreiem Polyvinylchlorid (PVC-U), nach DIN EN
1401-1 wandverstärkt, glattwandig, mit einem
Durchmesser-Wanddickenverhältnis SDR 34,
Zulauf unter 45°, mit 2 angeformten Muffen und eingelegten,
ölbeständigen FE-Dichtungen, liefern.
Menge: 1,000 St

**2.2.36 Reduktion DN/OD 125/110**
aus weichmacherfreiem Polyvinylchlorid (PVC-U), nach DIN EN
1401-1 wandverstärkt, glattwandig, mit einem
Durchmesser-Wanddickenverhältnis SDR 34,
mit angeformter Muffe und eingelegter, ölbeständiger FE-Dichtung,
liefern.
Menge: 1,000 St

**2.2.37 Reduktion DN/OD 160/110**
aus weichmacherfreiem Polyvinylchlorid (PVC-U), nach DIN EN
1401-1 wandverstärkt, glattwandig, mit einem
Durchmesser-Wanddickenverhältnis SDR 34,
mit angeformter Muffe und eingelegter, ölbeständiger FE-Dichtung,
liefern.
Menge: 1,000 St

**2.2.38 Reduktion DN/OD 200/160**
aus weichmacherfreiem Polyvinylchlorid (PVC-U), nach DIN EN
1401-1 wandverstärkt, glattwandig, mit einem
Durchmesser-Wanddickenverhältnis SDR 34,
mit angeformter Muffe und eingelegter, ölbeständiger FE-Dichtung,
liefern.
Menge: 1,000 St

**2.2.39 Sattelstück DN/OD 160-200/90° für Hauptrohr bis DN 600**
für Rohrwanddicken des Hauptrohres von 30 mm bis 180 mm, System Funke oder gleichwertig, aus weichmacherfreiem Polyvinylchlorid (PVC-U), mit DIBt-Zulassung Nr.: Z-42.1-306,
mit 1 angeformten Muffe sowie integriertem Kugelgelenk,
abwinkelbar von 0° bis 13° gemäß DWA A 139.
Menge: 1,000 St

**2.2.40 Sattelstück DN/OD 160-200/90° für Hauptrohr über DN 600**
für Rohrwanddicken des Hauptrohres von 50 mm bis 230 mm,
System Funke oder gleichwertig, aus weichmacherfreiem
Polyvinylchlorid (PVC-U), mit DIBt-Zulassung Nr.: Z-42.1-306, mit 1
angeformten Muffe sowie integriertem Kugelgelenk, abwinkelbar von
0° bis 13° (bzw. 0° bis 11°) gemäß DWA A 139.
Menge: 1,000 St

**2.2.41 Übergangsmanschette DN/OD 160 auf Betonrohr DN 150**
aus elastomerem Dichtungsmaterial zur Verbindung von KG-Rohr DN 160 mit Betonrohr DN 150 (Außendurchmesser 192 mm), passend für Kunstoffrohre Fabrikat Funke oder gleichwertig,
liefern
Menge: 1,000 St

**2.2.42 Überschiebmuffe DN/OD 125**
aus weichmacherfreiem Polyvinylchlorid (PVC-U), nach DIN EN
1401-1 wandverstärkt, glattwandig, mit einem
Durchmesser-Wanddickenverhältnis SDR 34,
als Reparaturmuffe, mit 2 angeformten Muffen und eingelegten,
ölbeständigen FE-Dichtungen, liefern.
Menge: 1,000 St

**2.2.43 Überschiebmuffe DN/OD 160**
aus weichmacherfreiem Polyvinylchlorid (PVC-U), nach DIN EN
1401-1 wandverstärkt, glattwandig, mit einem
Durchmesser-Wanddickenverhältnis SDR 34,
als Reparaturmuffe, mit eingelegten, ölbeständigen FE-Dichtungen,
liefern.
Menge: 1,000 St

**2.2.44 Muffenstopfen DN/OD 160**
aus weichmacherfreiem Polyvinylchlorid (PVC-U), glattwandig, liefern.
Menge: 1,000 St

**2.2.45 Muffenstopfen DN/OD 200**
aus weichmacherfreiem Polyvinylchlorid (PVC-U), glattwandig, liefern.
Menge: 1,000 St

**2.2.46 Übergangsmanschette DN 125 auf DN/OD 160**
aus Elastomer zur wasserdichten Verbindung unterschiedlicher Rohrdurchmesser.
Übergangsmanschette Fabrikat Funke, VPC Rohrkupplung 125AD, Spannbereich 123-161 mm, liefern.
Menge: 1,000 St

**2.2.47 KG 2000 Reinigungsrohr DN/OD 160**
aus Polypropylen (PP), hochbelastbar, SN 10/16, maigrün, mit Revisionsöffnung, liefern.
Menge: 1,000 St

**2.2.48 KG 2000 Reinigungsrohr DN/OD 110**
aus Polypropylen (PP), hochbelastbar, SN 10/16, maigrün, mit Revisionsöffnung, liefern.
Menge: 1,000 St

**2.2.49 KG 2000 Rohr DN/OD 110**
aus Polypropylen (PP), SN 10/16, maigrün, glattwandig, mit Steckmuffe und eingelegter Dichtung, liefern.
Menge: 1,000 m

**2.2.50 KG 2000 Doppelmuffe DN/OD 110**
aus Polypropylen (PP), SN 10/16, maigrün, zur Verbindung von KG 2000 Rohren, liefern.
Menge: 1,000 St

**2.2.51 KG 2000 Bogen DN/OD 110, 30°**
aus Polypropylen (PP), SN 10/16, maigrün, mit Steckmuffe und eingelegter Dichtung, liefern.
Menge: 1,000 St

**2.2.52 KG 2000 Bogen DN/OD 110, 45°**
aus Polypropylen (PP), SN 10/16, maigrün, mit Steckmuffe und eingelegter Dichtung, liefern.
Menge: 1,000 St

**2.2.53 KG 2000 Muffenstopfen DN/OD 110**
aus Polypropylen (PP), passend für KG 2000 Rohrsysteme DN/OD 110, maigrün, mit eingelegter Dichtung, liefern.
Menge: 1,000 St

**2.2.54 Leerrohr DN 62 für grabenlosen Leitungsbau**
Leerrohr DN 62, passend für den Einzug mittels Erdrakete Ø 85 mm, für grabenlosen ungesteuerten Rohrvortrieb, liefern.
Menge: 1,000 m

#### Teilleistung 2.3 *Schachtbauteile*

**2.3.01 Schachtring, Boden, Falz, DN 1000, h=500, S**
Schachtring mit Boden als
Betonfertigteil in Falzausführung.
Jedoch mit Steigeisen (S).
Durchmesser : DN 1000
Bauhöhe : 500 mm
Menge: 1,000 St

**2.3.02 Schachtring, Boden, Falz, DN 1000, h=1000, S**
Schachtring mit Boden als
Betonfertigteil in Falzausführung.
Jedoch mit Steigeisen (S).
Durchmesser : DN 1000
Bauhöhe : 500 mm
Menge: 1,000 St

**2.3.03 Schachtring, Falz, DN 1000, h=250, S**
Schachtring als Betonfertigteil in
Falzausführung.
Jedoch mit Steigeisen (S).
Durchmesser : DN 1000
Bauhöhe : 250 mm
Menge: 1,000 St

**2.3.04 Schachtring, Falz, DN 1000, h=500, S**
Schachtring als Betonfertigteil in
Falzausführung.
Jedoch mit Steigeisen (S).
Durchmesser : DN 1000
Bauhöhe : 500 mm
Menge: 1,000 St

**2.3.05 Schachtring, Falz, DN 1000, h=1000, S**
Schachtring als Betonfertigteil in
Falzausführung.
Jedoch mit Steigeisen (S).
Durchmesser : DN 1000
Bauhöhe : 1000 mm
Menge: 1,000 St

**2.3.06 Schachthals, Falz, DN 1000/625, h=300, S**
Schachthals als Betonfertigteil in
Falzausführung.
Jedoch mit Steigeisen (S).
Durchmesser : DN 1000/625
Bauhöhe : 300 mm
Menge: 1,000 St

**2.3.07 Schachthals, Falz, DN 1000/625, h=600, S**
Schachthals als Betonfertigteil in
Falzausführung.
Jedoch mit Steigeisen (S).
Durchmesser : DN 1000/625
Bauhöhe : 600 mm
Menge: 1,000 St

**2.3.08 Auflagering, DN 625, h=40**
Auflage- oder Ausgleichsring als
Betonfertigteil mit Dichtungsmaterial.
Durchmesser : DN 625
Ringhöhe : 40 mm
Menge: 1,000 St

**2.3.09 Auflagering, DN 625, h=60**
Auflage- oder Ausgleichsring als
Betonfertigteil mit Dichtungsmaterial.
Durchmesser : DN 625
Ringhöhe : 60 mm
Menge: 1,000 St

**2.3.10 Auflagering, DN 625, h=80**
Auflage- oder Ausgleichsring als
Betonfertigteil mit Dichtungsmaterial.
Durchmesser : DN 625
Ringhöhe : 80 mm
Menge: 1,000 St

**2.3.11 Auflagering, DN 625, h=100**
Auflage- oder Ausgleichsring als
Betonfertigteil mit Dichtungsmaterial.
Durchmesser : DN 625
Ringhöhe : 100 mm
Menge: 1,000 St

**2.3.12 Auflagering, DN 625, h=120**
Auflage- oder Ausgleichsring als
Betonfertigteil mit Dichtungsmaterial.
Durchmesser : DN 625
Ringhöhe : 120 mm
Menge: 1,000 St

**2.3.13 Abdeckung, Kl. D 400, mit Lüftung, einwalzbar**
Zum Einwalzen in bituminöse Fahrbahnbeläge,
rund, mit Ventilation und dämpfender Einlage,
LW 605 mm, Rahmenhöhe gesamt 190 mm,
mit Sicherheitsscharnier und 2 Federarretierungen,
Inspektionsstellung 120°,
runder Rahmenschaft Außenmaß 613mm,
zur Verwendung mit Ausgleichsringen nach DIN 4034 und
Einlegeabmessungen für Deckel nach DIN 19584

Rahmen aus Gusseisen mit austauschbarer dämpfender Einlage, scharfkantig
Deckel aus Gusseisen mit Ventilation

Entsprechend DIN EN 124-2 und gemäß den Anforderungen der Gütesicherung nach RAL-GZ 692 (abrufbar unter www.get-guete.de).
Schachtabdeckung liefern und gemäß den Herstellervorschriften einbauen.

Fabrikat: MEIERGUSS MEITOP-S oder gleichwertig.
Menge: 1,000 St

**2.3.14 Abdeckung, Kl. D 400, ohne Lüftung, einwalzbar**
Zum Einwalzen in bituminöse Fahrbahnbeläge,
rund, ohne Ventilation und dämpfender Einlage,
LW 605 mm, Rahmenhöhe gesamt 190 mm,
mit Sicherheitsscharnier und 2 Federarretierungen,
Inspektionsstellung 120°,
runder Rahmenschaft Außenmaß 613mm,
zur Verwendung mit Ausgleichsringen nach DIN 4034 und
Einlegeabmessungen für Deckel nach DIN 19584

Rahmen aus Gusseisen mit austauschbarer dämpfender Einlage, scharfkantig
Deckel aus Gusseisen ohne Ventilation

Entsprechend DIN EN 124-2 und gemäß den Anforderungen der Gütesicherung nach RAL-GZ 692 (abrufbar unter www.get-guete.de).
Schachtabdeckung liefern und gemäß den Herstellervorschriften einbauen.

Fabrikat: MEIERGUSS MEITOP-S oder gleichwertig.
Menge: 1,000 St

#### Teilleistung 2.4 *Straßenabläufe*

**2.4.01 Aufsatz 300/500, Kl. D 400, Pultform**
Kennmaß 300 x 500 mm,
in Pultform mit beidseitiger Aufklappvorrichtung und Federarretierung,
beidseitig aufklappbar und herausnehmbar,
hochziehbarer geschlossener Rahmen aus Gusseisen mit Eimerauflage,
Rahmenhöhe 140 mm,
Einlaufquerschnitt 586 cm²,

Rahmen aus Gusseisen
Rost aus Gusseisen, klapperfrei durch sichere tiefgreifende Dreipunktauflagerung des Rostes im Rahmen, Schlitzweite 26 mm

Entsprechend DIN EN 124-2 und gemäß den Anforderungen der Gütesicherung nach RAL-GZ 692 (abrufbar unter www.get-guete.de).

Bauzeitentwässerung durch Ausschlagen der beidseitig dünn gegossenen Soll-Bruchstellen möglich.

Aufsatz liefern und gemäß den Einbau-, Bedienungs- und Wartungshinweisen höhengerecht versetzen.
Fabrikat: MEIERGUSS MEITOP oder gleichwertig.
Menge: 1,000 St

**2.4.02 Aufsatz 300/500, Kl. D 400, Pultform für Fußgängerstraßen**
Kennmaß 300 x 500 mm,
in Pultform mit beidseitiger Aufklappvorrichtung und Federarretierung,
beidseitig aufklappbar und herausnehmbar,
hochziehbarer geschlossener Rahmen aus Gusseisen mit Eimerauflage,
Rahmenhöhe 140 mm,
Einlaufquerschnitt 372 cm²,

Rahmen aus Gusseisen
Rost aus Gusseisen, klapperfrei durch sichere tiefgreifende Dreipunktauflagerung des Rostes im Rahmen, Schlitzweite 16 mm

Entsprechend DIN EN 124-2 und gemäß den Anforderungen der Gütesicherung nach RAL-GZ 692 (abrufbar unter www.get-guete.de).

Bauzeitentwässerung durch Ausschlagen der beidseitig dünn gegossenen Soll-Bruchstellen möglich.

Aufsatz liefern und gemäß den Einbau-, Bedienungs- und Wartungshinweisen höhengerecht versetzen.
Fabrikat: MEIERGUSS MEITOP oder gleichwertig.
Menge: 1,000 St

**2.4.03 Aufsatz 300/500, Kl. D 400, Rinnenform**
Kennmaß 300 x 500 mm,
in Rinnenform mit beidseitiger Aufklappvorrichtung und Federarretierung,
beidseitig aufklappbar und herausnehmbar,
hochziehbarer geschlossener Rahmen aus Gusseisen mit Eimerauflage,
Rahmenhöhe 140 mm,
Einlaufquerschnitt 586 cm²,

Rahmen aus Gusseisen
Rost aus Gusseisen, klapperfrei durch sichere tiefgreifende Dreipunktauflagerung des Rostes im Rahmen, Schlitzweite 26 mm

Entsprechend DIN EN 124-2 und gemäß den Anforderungen der Gütesicherung nach RAL-GZ 692 (abrufbar unter www.get-guete.de).

Bauzeitentwässerung durch Ausschlagen der beidseitig dünn gegossenen Soll-Bruchstellen möglich.

Geeignet für Parkflächen und vergleichbare Verkehrsflächen jedoch wegen der Rinnenform nicht für Fahrbahnen von Straßen.

Aufsatz liefern und gemäß den Einbau-, Bedienungs- und Wartungshinweisen höhengerecht versetzen.
Fabrikat: MEIERGUSS MEITOP oder gleichwertig.
Menge: 1,000 St

**2.4.04 Aufsatz 500/500, Kl. D 400, Pultform**
Kennmaß 500 x 500 mm,
in Pultform mit beidseitiger Aufklappvorrichtung und Federarretierung,
beidseitig aufklappbar und herausnehmbar,
hochziehbarer geschlossener Rahmen aus Gusseisen mit Eimerauflage,
Rahmenhöhe 140 mm,
Einlaufquerschnitt 952 cm²,

Rahmen aus Gusseisen
Rost aus Gusseisen, klapperfrei durch sichere tiefgreifende Dreipunktauflagerung des Rostes im Rahmen, Schlitzweite 24 mm

Entsprechend DIN EN 124-2 und gemäß den Anforderungen der Gütesicherung nach RAL-GZ 692 (abrufbar unter www.get-guete.de).

Bauzeitentwässerung durch Ausschlagen der beidseitig dünn gegossenen Soll-Bruchstellen möglich.

Aufsatz liefern und gemäß den Einbau-, Bedienungs- und Wartungshinweisen höhengerecht versetzen.
Fabrikat: MEIERGUSS MEITOP oder gleichwertig.
Menge: 1,000 St

**2.4.05 Aufsatz 500/500, Kl. D 400, Pultform für Fußgängerstraßen**
Kennmaß 500 x 500 mm,
in Pultform mit beidseitiger Aufklappvorrichtung und Federarretierung,
beidseitig aufklappbar und herausnehmbar,
hochziehbarer geschlossener Rahmen aus Gusseisen mit Eimerauflage,
Rahmenhöhe 140 mm,
Einlaufquerschnitt 649 cm²,

Rahmen aus Gusseisen
Rost aus Gusseisen, klapperfrei durch sichere tiefgreifende Dreipunktauflagerung des Rostes im Rahmen, Schlitzweite 16 mm

Entsprechend DIN EN 124-2 und gemäß den Anforderungen der Gütesicherung nach RAL-GZ 692 (abrufbar unter www.get-guete.de).

Bauzeitentwässerung durch Ausschlagen der beidseitig dünn gegossenen Soll-Bruchstellen möglich.

Aufsatz liefern und gemäß den Einbau-, Bedienungs- und Wartungshinweisen höhengerecht versetzen.
Fabrikat: MEIERGUSS MEITOP oder gleichwertig.
Menge: 1,000 St

**2.4.06 Aufsatz 500/500, Kl. D 400, Rinnenform**
Kennmaß 500 x 500 mm,
in Rinnenform mit beidseitiger Aufklappvorrichtung und Federarretierung,
beidseitig aufklappbar und herausnehmbar,
hochziehbarer geschlossener Rahmen aus Gusseisen mit Eimerauflage,
Rahmenhöhe 140 mm,
Einlaufquerschnitt 925 cm²,

Rahmen aus Gusseisen
Rost aus Gusseisen, klapperfrei durch sichere tiefgreifende Dreipunktauflagerung des Rostes im Rahmen, Schlitzweite 24 mm

Entsprechend DIN EN 124-2 und gemäß den Anforderungen der Gütesicherung nach RAL-GZ 692 (abrufbar unter www.get-guete.de).

Bauzeitentwässerung durch Ausschlagen der beidseitig dünn gegossenen Soll-Bruchstellen möglich.

Geeignet für Parkflächen und vergleichbare Verkehrsflächen jedoch wegen der Rinnenform nicht für Fahrbahnen von Straßen.

Aufsatz liefern und gemäß den Einbau-, Bedienungs- und Wartungshinweisen höhengerecht versetzen.
Fabrikat: MEIERGUSS MEITOP oder gleichwertig.
Menge: 1,000 St

**2.4.07 Auflagerring, h=60**
Betonteilkombination für Straßenablauf, Auflagerring
DIN 4052 - Teil Nr. 10a/10b
Bauhöhe: 60 mm
Menge: 1,000 St

**2.4.08 Schlammeimer, h=250, 500/500**
Passend für Beton-Guss-Aufsatz mit Rahmengröße 500/500mm
Material: Stahl verzinkt
DIN 4052 - Form B1
Bauhöhe: 250 mm
Menge: 1,000 St

**2.4.09 Schlammeimer, h=600, 500/500**
Passend für Beton-Guss-Aufsatz mit Rahmengröße 500/500mm
Material: Stahl verzinkt
DIN 4052 - Form A4
Bauhöhe: 600 mm
Menge: 1,000 St

**2.4.10 Schlammeimer, h=325, 300/500**
Passend für Beton-Guss-Aufsatz mit Rahmengröße 305/520mm
Material: Stahl verzinkt
DIN 4052 - Form D1
Bauhöhe: 325 mm
Menge: 1,000 St

**2.4.11 Schaft, h=200**
Betonteilkombination für Straßenablauf, Schaft
DIN 4052 - Teil Nr. 5c
Bauhöhe: 200 mm
Menge: 1,000 St

**2.4.12 Schaft, h=570**
Betonteilkombination für Straßenablauf, Schaft
DIN 4052 - Teil Nr. 5d
Bauhöhe: 570 mm
Menge: 1,000 St

**2.4.13 Schaftkonus, h=300**
Betonteilkombination für Straßenablauf, Schaftkonus
DIN 4052 - Teil Nr. 11
Bauhöhe: 300 mm
Menge: 1,000 St

**2.4.14 Zwischenteil, h=300**
Betonteilkombination für Straßenablauf, Zwischenteil
DIN 4052 - Teil Nr. 6a
Bauhöhe: 300 mm
Menge: 1,000 St

**2.4.15 Muffenteil mit Steckmuffe L, h=350**
Betonteilkombination für Straßenablauf, Muffenteil
mit Steckmuffe L, DN 150
DIN 4052 - Teil Nr. 3a
Bauhöhe: 350 mm
Menge: 1,000 St

**2.4.16 Boden, h=300**
Betonteilkombination für Straßenablauf, Boden
DIN 4052 - Teil Nr. 2a
Bauhöhe: 300 mm
Menge: 1,000 St

**2.4.17 Boden mit Steckmuffe L, h=330**
Betonteilkombination für Straßenablauf, Boden
mit Steckmuffe L, DN 150
DIN 4052 - Teil Nr. 1a
Bauhöhe: 330 mm
Menge: 1,000 St

### Gewerk 3 *Randeinfassungen*

#### Teilleistung 3.1 Aufnehmen, Reinigen, seitlich Lagern und Wiederversetzen von Bord- oder Einfassungssteinen auf durchgehendem 15 cm starkem Betonfundament einschl. aller Erd-, Bitumen- und Nebenarbeiten

**3.1.01 Betonrandstein, 8/20**
Wie Hauptposition, jedoch Betonrandstein 8/20
Menge: 1,000 m

**3.1.02 Betonrandstein, 8/25**
Wie Hauptposition, jedoch Betonrandstein 8/25
Menge: 1,000 m

**3.1.03 Betonrandstein, 8/30**
Wie Hauptposition, jedoch Betonrandstein 8/30
Menge: 1,000 m

**3.1.04 Betonrandstein, 12/15/30**
Wie Hauptposition, jedoch Betonrandstein 12/15/30
Menge: 1,000 m

**3.1.05 Betonrinnenplatten, alle Größen**
Wie Hauptposition, jedoch Betonrinnenplatten, alle Größen
Menge: 1,000 m

**3.1.06 Granitrandsteine 12/30**
Wie Hauptposition, jedoch Granitrandsteine 12/30
Menge: 1,000 m

**3.1.07 Granitrandsteine 15/30**
Wie Hauptposition, jedoch Granitrandsteine 15/30
Menge: 1,000 m

**3.1.08 Granitgroßpflaster**
Wie Hauptposition, jedoch Granitgroßpflaster
auf Betonfundament bis 20 cm Stärke.
Menge: 1,000 m

#### Teilleistung 3.2 auf ein durchgehend 15 cm starkes Betonfundament, einschl. aller Erd-, Bitumen- und Nebenarbeiten. Beton: C 12/25

**3.2.01 Betonrandstein, 8/20**
Wie Hauptposition, jedoch Betonrandstein 8/20
Menge: 1,000 m

**3.2.02 Betonrandstein, 8/25**
Wie Hauptposition, jedoch Betonrandstein 8/25
Menge: 1,000 m

**3.2.03 Betonrandstein, 8/30**
Wie Hauptposition, jedoch Betonrandstein 8/30
Menge: 1,000 m

**3.2.04 Betonrandstein, 12/15/30**
Wie Hauptposition, jedoch Betonrandstein 12/15/30
Menge: 1,000 m

**3.2.05 Betonrinnenplatten, alle Größen**
Wie Hauptposition, jedoch Betonrinnenplatten, alle Größen
Menge: 1,000 m

**3.2.06 Granitrandsteine 12/30**
Wie Hauptposition, jedoch Granitrandsteine 12/30
Menge: 1,000 m

**3.2.07 Granitrandsteine 15/30**
Wie Hauptposition, jedoch Granitrandsteine 15/30
Menge: 1,000 m

**3.2.08 Granitgroßpflaster**
Wie Hauptposition, jedoch Granitgroßpflaster
auf Betonfundament bis 20 cm Stärke.
Menge: 1,000 m

**3.2.09 Rinne/Pflasterbund, einzeilig**
Wie Hauptposition, jedoch Ausführung als einzeilige Rinne.
Menge: 1,000 m

**3.2.10 Rinne/Pflasterbund, zweizeilig o. Homburger Kante**
Wie Hauptposition, jedoch Ausführung als zweizeilige Rinne/Pflasterbund oder Homburger Kante.
Menge: 1,000 m

#### Teilleistung 3.3 auf einem durchgehend 20 cm starkem Betonfundament, einschl. aller Erd-, Bitumen- und Nebenarbeiten. Beton: C 12/25

**3.3.01 Betonrandstein, 8/20**
Wie Hauptposition, jedoch Betonrandstein 8/20
Menge: 1,000 m

**3.3.02 Betonrandstein, 8/25**
Wie Hauptposition, jedoch Betonrandstein 8/25
Menge: 1,000 m

**3.3.03 Betonrandstein, 8/30**
Wie Hauptposition, jedoch Betonrandstein 8/30
Menge: 1,000 m

**3.3.04 Betonrandstein, 12/15/30**
Wie Hauptposition, jedoch Betonrandstein 12/15/30
Menge: 1,000 m

**3.3.05 Betonrinnenplatten, alle Größen**
Wie Hauptposition, jedoch Betonrinnenplatten, alle Größen
Menge: 1,000 m

**3.3.06 Granitrandsteine 12/30**
Wie Hauptposition, jedoch Granitrandsteine 12/30
Menge: 1,000 m

**3.3.07 Granitrandsteine 15/30**
Wie Hauptposition, jedoch Granitrandsteine 15/30
Menge: 1,000 m

**3.3.08 Granitrandsteine 15/30**
Wie Hauptposition, jedoch Granitrandsteine 15/30
Menge: 1,000 m

#### Teilleistung 3.4 Bearbeiten von Köpfen an Bord- und Einfassungssteinen aus Beton/Naturstein

**3.4.01 Bearbeiten von Betonsteinen**
Bearbeiten von Köpfen an Bord- und Einfassungssteinen
aus Beton.
Menge: 1,000 St

**3.4.02 Bearbeiten von Natursteinen**
Bearbeiten von Köpfen an Bord- und Einfassungssteinen
aus Naturstein.
Menge: 1,000 St

**3.4.03 Nacharbeiten an Bordsteinen**
Nacharbeiten oder Aufarbeiten eines vorhandenen
Anlaufes (Fase) oder der Trittfläche an Bordsteinen.
Menge: 1,000 m

### Gewerk 4 *Pflasterarbeiten*

#### Teilleistung 4.1 *Pflasterarbeiten, Vorarbeiten*

**4.1.01 Herstellen der Höhenlage**
Herstellen der ursprünglichen bzw. planmäßigen Höhenlage,
Neigung und der festgelegten Ebenheiten der Unterlage.
Nachverdichten der Unterlage.
Menge: 1,000 m2

**4.1.02 Einschneiden von Verbundsteinpflaster**
Einschneiden und Zuarbeiten von Verbundsteinen
aus Beton, alle Formate. Inkl. aller Geräte und
dazugehöriger Arbeiten.
Menge: 1,000 m2

**4.1.03 Einschneiden von Platten aus Naturstein**
Einschneiden und Zuarbeiten von Platten aus
Naturstein, alle Formate. Inkl. aller Geräte und
dazugehöriger Arbeiten.
Menge: 1,000 m2

**4.1.04 Oberflächenbeläge um Einbauten und Aussparungen**
Verlegen und Versetzen von Oberflächenbelägen,
aus Verbundsteinpflaster, Natursteinpflaster,
Naturstein- und Betonplatten
um Einbauten und Aussparungen.
Menge: 1,000 m2

#### Teilleistung 4.2 *Pflasterarbeiten mit Betonverbundsteinen*

**4.2.01 Betonverbundsteine, ausbauen, lagern, wiedereinbauen**
Ausbauen, Reinigen, Lagern und Wiedereinbauen
von Verbundsteinen aus Beton, alle Formate
inkl. Abrütteln der Steine nach der Verlegung, und
Einbringen von Schlemmsand zum
Verschließen der Fugen.
Menge: 1,000 m2

**4.2.02 Betonverbundsteine, ausbauen und beseitigen, alle Formate**
Verbundpflaster verschiedener Art ausbauen.
Anfallendes Material entsorgen.
Steinformat : verschieden
Bettung : Splitt / Sand oder Beton / Estrich bis 15 cm Höhe
Fugenfüllung : Sand oder Beton
Menge: 1,000 m2

**4.2.03 Betonverbundsteine, liefern und verlegen, alle Formate**
Verlegen auf einer 5 cm starken Bettung aus Splitt-/ Sandgemisch.
Körnung: 0 / 5 mm
Gesteinsart : Granit
Größe : alle Formate
Menge: 1,000 m2

#### Teilleistung 4.3 *Pflasterarbeiten mit Natursteinpflaster*

**4.3.01 Natursteinpflaster, ausbauen, lagern, wiedereinbauen**
Ausbauen, Reinigen, Lagern und Wiedereinbauen
von Natursteinpflaster, alle Formate,
inkl. Abrütteln der Steine nach der Verlegung, und
Einbringen von Schlemmsand zum
Verschließen der Fugen.
Menge: 1,000 m2

**4.3.02 Natursteinpflaster, liefern und verlegen, alle Formate**
Natursteinpflaster liefern und verlegen auf einer
10 cm starken Betonschicht C 12/15
Gesteinsart : Granit
Größe : alle Formate
Menge: 1,000 m2

### Gewerk 5 *Belagsarbeiten*

#### Teilleistung 5.1 *Belagsarbeiten, Vorarbeiten*

**5.1.01 Bitumenbelag einschneiden, bis 15 cm**
Bitumenbelag (Asphaltbeton, Gussasphalt, Asphaltbinder,
bitum. Tragschicht) einschneiden,
inkl. aller erforderlichen Nebenarbeiten.
Schichtdicke: bis 15 cm
Menge: 1,000 m

**5.1.02 Bitumenbelag einschneiden, über 15 cm**
Bitumenbelag (Asphaltbeton, Gussasphalt, Asphaltbinder,
bitum. Tragschicht) einschneiden,
inkl. aller erforderlichen Nebenarbeiten.
Schichtdicke: über 15 cm
Menge: 1,000 m

**5.1.03 Bitumenbelag fräsen, bis 4 cm, Fläche < 500 m²**
Bituminösen Belag abfräsen und reinigen.
Die Art des Fräsverfahrens (heiss oder kalt) bleibt dem
Auftragnehmer überlassen. Das Fräsgut geht in das
Eigentum des Auftragnehmers über, und ist von diesem
zu beseitigen.
Anschlüsse an Randbefestigungen werden nicht extra
vergütet.
Bereich : Straßen, Wege, Plätze
Frästiefe : bis 4 cm
Fläche: < 500 m²
Menge: 1,000 m2

**5.1.04 Bitumenbelag fräsen, bis 4 cm, Fläche > 500 m²**
Bituminösen Belag abfräsen und reinigen.
Die Art des Fräsverfahrens (heiss oder kalt) bleibt dem
Auftragnehmer überlassen. Das Fräsgut geht in das
Eigentum des Auftragnehmers über, und ist von diesem
zu beseitigen.
Anschlüsse an Randbefestigungen werden nicht extra
vergütet.
Bereich : Straßen, Wege, Plätze
Frästiefe : bis 4 cm
Fläche: > 500 m²
Menge: 1,000 m2

**5.1.05 Ansprühen der Oberflächen m. Bindemittel**
Gereinigte Oberflächen mit bituminösem Bindemittel
(Haftkleber) ansprühen.
Bindemittelanteil: ca. 0,2 kg/m2
Menge: 1,000 m2

**5.1.06 Straßenanschlußfuge m. Schmelzband, 10x50**
Bituminöses Schmelzband fachgerecht einbauen,
als Fuge zwischen bituminösen Deckschichten im
Straßenanschlußbereich. Anschlußbereich säubern,
wenn erforderlich trocknen
und mit bituminösem Voranstrich versehen.
Fugenband: 10/50 mm
Menge: 1,000 m

**5.1.07 Frostschutzschicht 0/45 mm**
Liefern, einbauen und verdichten von FSS-Material.
Abrechnungerfolgt nach m³, im eingebauten
und verdichtetem Zustand.
Körnung: 0/45 mm
Menge: 1,000 m3

**5.1.08 Nachverdichten der Einbaufläche**
Nachverdichten von Flächen in Straßen, Wegen und
Plätzen.
Bodenklasse : 3 + 4
Bereich : Straßen, Wege, Plätze
Menge: 1,000 m2

**5.1.09 Proben entnehmen, Bohrkern**
Proben des bestehendenStraßenbelags entnehmen,
und kennzeichnen, inkl. Kernbohrgerät
Bohrkern
Menge: 1,000 Stück

#### Teilleistung 5.2 *Belagsarbeiten, Handeinbau*

**5.2.01 AC 32 T S, liefern, einbauen und verdichten, 8 cm**
Liefern, einbauen und verdichten von
Asphaltbeton AC 32 T S, ,
Handeinbau
Asphalttragschicht
Einbaustärke: 8 cm
Tragschicht, normale Belastung
Bindemittel:5/70
Menge: 1,000 m2

**5.2.02 AC 32 T S, liefern, einbauen und verdichten, 10 cm**
Liefern, einbauen und verdichten von
Asphaltbeton AC 32 T S
Handeinbau
Asphalttragschicht
Einbaustärke: 10 cm
Tragschicht, normale Belastung
Bindemittel: 50/70
Menge: 1,000 m2

**5.2.03 AC 32 T S, liefern, einbauen und verdichten, 15 cm**
Liefern, einbauen und verdichten von
Asphaltbeton AC 32 T S
Handeinbau
Asphalttragschicht
Einbaustärke: 15 cm
Tragschicht, normale Belastung
Bindemittel: 50/70
Menge: 1,000 m2

**5.2.04 AC 16 TD, liefern, einbauen und verdichten, 8 cm**
Liefern, einbauen und verdichten von
Asphaltbeton AC 16 TD, 70/100,
Handeinbau
Asphalttragdeckschicht
Einbaustärke: 8 cm
Spezifisches Gewicht: 185 kg/m²
Asphalttragdeckschicht, normale Belastung
Bindemittel: 70/100
Menge: 1,000 m2

**5.2.05 AC 16 TD, liefern, einbauen und verdichten, 10 cm**
Liefern, einbauen und verdichten von
Asphaltbeton AC 16 TD, 70/100,
Handeinbau
Asphalttragdeckschicht
Einbaustärke: 10 cm
Spezifisches Gewicht: 231 kg/m²
Asphalttragdeckschicht, normale Belastung
Bindemittel: 70/100
Menge: 1,000 m2

**5.2.06 AC 16 TD, liefern, einbauen und verdichten, 15 cm**
Liefern, einbauen und verdichten von
Asphaltbeton AC 16 TD, 70/100,
Handeinbau
Asphalttragdeckschicht
Einbaustärke: 15 cm
Spezifisches Gewicht: 347 kg/m²
Asphalttragdeckschicht, normale Belastung
Bindemittel: 70/100
Menge: 1,000 m2

**5.2.07 AC 8 D N, liefern, einbauen und verdichten, 3,5 cm**
Liefern, einbauen und verdichten von
Asphaltbeton AC 8 D N
Handeinbau
Ashaltdeckschicht
Einbaustärke: 3,5 cm
Asphaltdeckschicht, normale Belastung
Bindemittel: 50/70
Körnung: 0/8 mm
Menge: 1,000 m2

**5.2.08 Zulage für PMB**
Zulage für Polymermodifizierte Bindemittel,
Modifizierungsart A
Menge: 1,000 m2

#### Teilleistung 5.3 *Belagsarbeiten, Maschineller Einbau*

**5.3.01 AC 32 T S, liefern, einbauen und verdichten, 8 cm**
Liefern, einbauen und verdichten von
Asphaltbeton AC 32 T S, inkl.
Baustelleneinrichtung und aller Transporte.
Einbau mit Fertiger
Asphalttragschicht
Einbaustärke: 8 cm
Tragschicht, normale Belastung
Bindemittel: 50/70
Menge: 1,000 m2

**5.3.02 AC 32 T S, liefern, einbauen und verdichten, 10 cm**
Liefern, einbauen und verdichten von
Asphaltbeton AC 32 T S, inkl.
Baustelleneinrichtung und aller Transporte.
Einbau mit Fertiger
Asphalttragschicht
Einbaustärke: 10 cm
Tragschicht, normale Belastung
Bindemittel: 50/70
Menge: 1,000 m2

**5.3.03 AC 32 T S, liefern, einbauen und verdichten, 15 cm**
Liefern, einbauen und verdichten von
Asphaltbeton AC 32 T S, inkl.
Baustelleneinrichtung und aller Transporte.
Einbau mit Fertiger
Asphalttragschicht
Einbaustärke: 15 cm
Tragschicht, normale Belastung
Bindemittel: 50/70
Menge: 1,000 m2

**5.3.04 AC 16 TD, liefern, einbauen und verdichten, 8 cm**
Liefern, einbauen und verdichten von
Asphaltbeton AC 16 TD, 70/100, inkl.
Baustelleneinrichtung und aller Transporte.
Einbau mit Fertiger
Asphalttragdeckschicht
Einbaustärke: 8 cm
Spezifisches Gewicht: 185 kg/m2
Asphalttragdeckschicht, normale Belastung
Bindemittel: 70/100
Menge: 1,000 m2

**5.3.05 AC 16 TD, liefern, einbauen und verdichten, 10 cm**
Liefern, einbauen und verdichten von
Asphaltbeton AC 16 TD, 70/100, inkl.
Baustelleneinrichtung und aller Transporte.
Einbau mit Fertiger
Asphalttragdeckschicht
Einbaustärke: 10 cm
Spezifisches Gewicht: 231 kg/m2
Asphalttragdeckschicht, normale Belastung
Bindemittel: 70/100
Menge: 1,000 m2

**5.3.06 AC 16 TD, liefern, einbauen und verdichten, 15 cm**
Liefern, einbauen und verdichten von
Asphaltbeton AC 16 TD, 70/100, inkl.
Baustelleneinrichtung und aller Transporte.
Einbau mit Fertiger
Asphalttragdeckschicht
Einbaustärke: 15 cm
Spezifisches Gewicht: 347 kg/m2
Asphalttragdeckschicht, normale Belastung
Bindemittel: 70/100
Menge: 1,000 m2

**5.3.07 AC 8 D N, liefern, einbauen und verdichten, 4 cm, < 500 m2**
Liefern, einbauen und verdichten von
Asphaltbeton AC 8 D N, , inkl.
Baustelleneinrichtung und aller Transporte.
Einbau mit Fertiger
Asphaltdeckschicht
Einbaustärke: 4 cm
Asphaltdeckschicht, normale Belastung
Bindemittel: 50/70
Menge: 1,000 m2

**5.3.08 AC 8 D N, liefern, einbauen und verdichten, 4 cm, > 500 m2**
Liefern, einbauen und verdichten von
Asphaltbeton AC 8 0 N,, inkl.
Baustelleneinrichtung und aller Transporte.
Für Flächen >500 m2
Einbau mit Fertiger
Asphaltdeckschicht
Einbaustärke: 4 cm
Asphaltdeckschicht, normale Belastung
Bindemittel: 50/70
Menge: 1,000 m2

**5.3.09 Zulage für PMB**
Zulage für Polymermodifizierte Bindemittel,
Modifizierungsart A
Menge: 1,000 m2

### Gewerk 6 *Sonstiges*

#### Teilleistung 6.1 *Aushubarbeiten*

**6.1.01 Kiessand- Verfüllung lösen und laden**
Verfüllung aus Kiessand lösen und aufnehmen.
Material wird Eigentum des AN.
Baustoff: Kiessand
Körnung: bis 0/56
Menge: 1,000 m3

**6.1.02 Beton Befestigung aufbrechen und beseitigen**
Aufbrechen und Beseitigen von unbewehrtem Beton
aller Schichtdicken
Menge: 1,000 m2

**6.1.03 Bituminöse Befestigung aufbrechen/beseitigen, 5 - 15cm**
Bituminöse Befestigung aufbrechen,
aufnehmen und entsorgen
Schichtdicke: 5 - 15 cm
Menge: 1,000 m2

**6.1.04 Bituminöse Befestigung aufbrechen/beseitigen, > 15cm**
Bituminöse Befestigung aufbrechen,
aufnehmen und entsorgen
Schichtdicke: > 15 cm
Menge: 1,000 m2

#### Teilleistung 6.2 *Einbauteile*

**6.2.01 Einbauteile anpassen, Schieberkappe, Unterflurhydrant**
Hierzu Kappe komplett freilegen,
Grundplatte auf Höhe setzen, Kappe mit Beton fixieren.
Aushubmaterial geht in Eigentum des AN über.
Beschädigte Grundplatten bzw. Kappen können beim Eigenbetrieb Stadtwerke gegen neue ausgetauscht werden.
Straßenkappe für Unterflurhydranten, Wasserschieber und Gasschieber einwalzbar anpassen.
Menge: 1,000 St

**6.2.02 Einbauteile anpassen, Schachtabdeckung, Straßeneinlauf**
Anpassen von Schachtabdeckungen und Straßeneinläufen auf neue Höhenlage inkl. aller erforderlichen Materialien und Werkzeuge.
Menge: 1,000 St

**6.2.03 Schachtabdeckung rund sanieren o. austauschen, bis zu 5 St.**
Schachtabdeckung rund wie folgt sanieren oder austauschen
(erneuern): Abdeckung ausbohren / schneiden und seitlich lagern,
Außendurchmesser bis 80 cm. Asphalt aufnehmen und entsorgen.
Vorhandene Schachtabdeckung reinigen und neu mit Zementmörtel
auf Höhe setzen. Restfläche neu mit Asphaltbelag (Bitukies bis 336 kg/qm) und Asphaltbeton (bis11kg/qm) einschl. Haftbrücke und Schmelzband einbauen und verdichten.
Ausführung als Pauschale pro Stück bis ca. 5 cm Höhenangleichung.
Die Zulieferung von Einbauteilen (Abdeckungen, Ausgleichsringe etc.)
wird gesondert vergütet.
Ausgebaute Schachtbauteile gehen in den Besitz des AN über.
Einheitspreis pro Schachtangleichung gültig für bis zu 5 St.
Angleichungen pro EInsatzstelle und Einsatz
Menge: 1,000 St

**6.2.04 Schachtabdeckung rund sanieren o. austauschen, mehr als 5 St.**
Schachtabdeckung rund wie folgt sanieren oder austauschen
(erneuern): Abdeckung ausbohren / schneiden und seitlich lagern,
Außendurchmesser bis 80 cm. Asphalt aufnehmen und entsorgen.
Vorhandene Schachtabdeckung reinigen und neu mit Zementmörtel
auf Höhe setzen. Restfläche neu mit Asphaltbelag (Bitukies bis 336 kg/qm) und Asphaltbeton (bis11kg/qm) einschl. Haftbrücke und Schmelzband einbauen und verdichten.
Ausführung als Pauschale pro Stück bis ca. 5 cm Höhenangleichung.
Die Zulieferung von Einbauteilen (Abdeckungen, Ausgleichsringe etc.)
wird gesondert vergütet.
Ausgebaute Schachtbauteile gehen in den Besitz des AN über.
Einheitspreis pro Schachtangleichung gültig bei mehr als 5 St.
Angleichungen pro EInsatzstelle und Einsatz
Menge: 1,000 St

#### Teilleistung 6.3 *Gehwegabsenkung*

**6.3.01 Gehwegabsenkung, bis 1m Breite**
Absenken von Gehwegen inkl. erforderlichen Nebenarbeiten und
zugehöriger Baustelleneinrichtung.
Hierzu gehören die höhenmäßige Angleichung des Gehweges, mit
Bitumenaufbruch, Aufnehmen und Abfahren von Aushubmaterial,
Einbringen von FSS und höhenmäßige Anpassung an den Bestand,
erforderliche Bitu-/ Pflasterarbeiten und ggf. Rinnenplatten /
Pflasterbund aufnehmen und wiederversetzen.
Gehwegbreite bis 1,0 m,
Straßenseitig mit Randstein und ggf. Rinnenstein
Menge: 1,000 m

**6.3.02 Gehwegabsenkung, bis 2m Breite**
Absenken von Gehwegen inkl. erforderlichen Nebenarbeiten und
zugehöriger Baustelleneinrichtung.
Hierzu gehören die höhenmäßige Angleichung des Gehweges, mit
Bitumenaufbruch, Aufnehmen und Abfahren von Aushubmaterial,
Einbringen von FSS und höhenmäßige Anpassung an den Bestand,
erforderliche Bitu-/ Pflasterarbeiten und ggf. Rinnenplatten /
Pflasterbund aufnehmen und wiederversetzen.
Gehwegbreite bis 2,0 m,
Straßenseitig mit Randstein und ggf. Rinnenstein
Menge: 1,000 m

**6.3.03 Gehwegabsenkung, bis 3m Breite**
Absenken von Gehwegen inkl. erforderlichen Nebenarbeiten und
zugehöriger Baustelleneinrichtung.
Hierzu gehören die höhenmäßige Angleichung des Gehweges, mit
Bitumenaufbruch, Aufnehmen und Abfahren von Aushubmaterial,
Einbringen von FSS und höhenmäßige Anpassung an den Bestand,
erforderliche Bitu-/ Pflasterarbeiten und ggf. Rinnenplatten /
Pflasterbund aufnehmen und wiederversetzen.
Gehwegbreite bis 3,0 m,
Straßenseitig mit Randstein und ggf. Rinnenstein
Menge: 1,000 m

**6.3.04 Gehwegabsenkung, über 3m Breite**
Absenken von Gehwegen inkl. erforderlichen Nebenarbeiten und
zugehöriger Baustelleneinrichtung.
Hierzu gehören die höhenmäßige Angleichung des Gehweges, mit
Bitumenaufbruch, Aufnehmen und Abfahren von Aushubmaterial,
Einbringen von FSS und höhenmäßige Anpassung an den Bestand,
erforderliche Bitu-/ Pflasterarbeiten und ggf. Rinnenplatten /
Pflasterbund aufnehmen und wiederversetzen.
Gehwegbreite über 3,0 m,
Straßenseitig mit Randstein und ggf. Rinnenstein
Menge: 1,000 m

#### Teilleistung 6.4 *Hausanschluss Pauschal*

**6.4.01 Herstellen Hausanschluss Frisch-,Schmutz-,Misch-und Regenwasser**
Herstellen / Erneuern eines Hausanschlusses vom Hauptkanal oder Hauptwasserleitung im öffentlichen Bereich bis zum Übergabeschacht oder Hauswand ( Rw-oder,SW-oder MW-Kanal oder Wasserleitung)
Pauschale für Tief- und Straßenbauarbeiten ( Einschließlich Mauerdurchführung) zur Herstellung / Erneuerung eines einzelnen Hausanschlusses bis 10m Länge und bis 1,50m Tiefe  im erschlossesen Bereich mit beliebiger Oberfläche inkl. Baustelleneinrichtung, Verkehrssicherung, Montagegruben, Oberflächenwiederherstellung.
Material wird nach Positionen abgerechnet.
Menge: 1,000 psch

**6.4.02 Herstellen Hausanschluss Frisch-,Schmutz-,Misch-und Regenwasser**
Herstellen / Erneuern eines Hausanschlusses vom Hauptkanal oder Hauptwasserleitung im öffentlichen Bereich bis zum Übergabeschacht oder Hauswand ( Rw-oder,SW-oder MW-Kanal oder Wasserleitung)
Pauschale für Tief- und Straßenbauarbeiten ( Einschließlich Mauerdurchführung) zur Herstellung / Erneuerung eines einzelnen Hausanschlusses bis 10m Länge und von 1,50m-2,50m Tiefe  im erschlossesen Bereich mit beliebiger Oberfläche inkl. Baustelleneinrichtung, Verkehrssicherung, Montagegruben, Oberflächenwiederherstellung.
Material wird nach Positionen abgerechnet.
Menge: 1,000 psch

**6.4.03 Herstellen Hausanschluss Frisch-,Schmutz-,Misch-und Regenwasser**
Herstellen / Erneuern eines Hausanschlusses vom Hauptkanal oder Hauptwasserleitung im öffentlichen Bereich bis zum Übergabeschacht oder Hauswand ( Rw-oder,SW-oder MW-Kanal oder Wasserleitung)
Pauschale für Tief- und Straßenbauarbeiten ( Einschließlich Mauerdurchführung) zur Herstellung / Erneuerung eines einzelnen Hausanschlusses bis 10m Länge und über 2,50m Tiefe  im erschlossesen Bereich mit beliebiger Oberfläche inkl. Baustelleneinrichtung, Verkehrssicherung, Montagegruben, Oberflächenwiederherstellung.
Material wird nach Positionen abgerechnet.
Menge: 1,000 psch

**6.4.04 Zulage Mehrlänge**
Zulage zur vor genannter Position für Mehrlängen über die in der Pauschale enthaltenen 10m hinaus.
Menge: 1,000 m
